# BV_Staufener_Str16_
Leistungsbeschreibung (GAEB 90, DA81)
Eröffnung: 28.11.25 00:00
Währung: EUR

## Zusätzlicher Text
Besondere Vertragsbedingungen
1. Grundstücksflächen für Lager und Arbeitsplätze stehen dem
Auftragnehmer nur mit Zustimmung der örtlichen Bauleitung zur Verfügung.
Für etwaige Mitbenutzung von Straßenbereich oder sonstigem Gelände muss
der Auftragnehmer die erforderlichen Genehmigungen selbst einholen. Die
Baustelle ist sobald wie möglich zu räumen, der Auftragnehmer ist
verpflichtet laufend den anfallenden Schutt, Abfall und Schmutz zu
beseitigen. Die Kosten dafür sind in den Einheitspreis einzukalkulieren.
Nicht am Ende des Arbeitstages beseitigter Schutt, Abfall und Schmutz
kann jederzeit von der Bauleitung oder dem Bauherrn auf Kosten des AN
beseitigt oder beseitigt gelassen werden.
2. Die Arbeiten werden im Rahmen der verfügbaren Mittel ausgeführt. Der
Bauherr behält sich ausdrücklich folgende Rechte vor:
Auftragsstornierung (ganz oder teilweise) aus wichtigem Grund
Auftragsstornierung bei einer nach schriftlicher Aufforderung länger
als fünf Werktage dauernden Verzögerung des Baubeginns oder der
Fortsetzung der Arbeiten, sofern dem keine wichtigen Gründe im Rahmen
des Bauvorhabens entgegenstehen. Solche Gründe sind der Bauleitung bei
Auftreten unaufgefordert und unverzüglich schriftlich mitzuteilen.
3. Vertragsstrafen gemäß § 11 VOB/B:
Der Auftragnehmer hat als Vertragsstrafe für jeden Werktag bei
Überschreitung der Ausführungsfrist 0,2 % der Auftragssumme pro Werktag
zu zahlen, maximal jedoch 5,0 % der abschließenden Rechnungssumme vor
Abzügen. Zusätzliche begründete Schadensersatzforderungen durch die
Überschreitung der Ausführungsfristen oder aus anderen vom AN zu
vertretenden Gründen bleiben hiervon unberührt.

## Zusätzlicher Text
1. Preise
1.1 Das Einrichten und Räumen der Baustelle, An- und Abtransport der
Maschinen, Geräte und Werkzeuge,  Stromkosten, Fahrtkosten, Tage- und
Übernachtungsgelder der Arbeitskräfte, erforderliche Absperrung und
Sicherung der Baustellenzufahrt, Säubern der Baustelle bis zum
ordnungsgemäßen Zustand nach Beendigung der Arbeiten sowie der
betrieblichen Bauüberwachung ist in den Einheitspreis einzurechnen und
wird nicht gesondert vergütet.
1.2 Sämtliche Nebenkosten sind in die Einheitspreise einzukalkulieren.
1.3 Der Bieter hat sich vor Abgabe des Angebotes eingehend über die
örtlichen Gegebenheiten zu informiert und eventuelle Besonderheiten und
offensichtliche Behinderungen sowie erkennbar nötige Handarbeit in
seinen EPs einzukalkulieren.
1.4 Sind nach VOB / B § 2 Nr. 5, 6, 7 oder 8 Abs. 2 neue Preise zu
vereinbaren, hat der Auftragnehmer nachzuweisen, dass sein neuer
Angebotspreis auf den Grundlagen der Preisermittlung gebildet worden
ist. Er hat hierfür auf Verlangen seine Preisermittlung für diese Preise
und soweit erforderlich für die gesamte Leistung zur Einsicht vorzulegen
sowie die erforderlichen Auskünfte zu erteilen.
1.5 Bei Über- und Unterschreitung der Mengen sind die Einheitspreise
bindend. Es wird ausdrücklich darauf hingewiesen, dass bei Anwendung von
VOB / B § 2 Nr. 3 Abs. 1 - 4 die neu zu vereinbarenden Preise in der
Regel in Schriftform vorzulegen sind, in jedem Fall jedoch eine
schriftliche Bestätigung der neuen Preise durch Bauleitung/AG einzuholen
ist.
1.6 Der Bieter sichert zu, dass die Preise alle für die fachgerechte und
vollständige Ausführung der Arbeiten erforderlichen Schritte und
Materialien sowie den vollständigen Zeitaufwand für Vor- und
Nachbereitung der Arbeiten abdecken und nach besten Wissen anhand der
zur Zeit der Auftragsvergabe ersichtlichen Gegebenheiten aufgestellt
wurden.
1.7 Sollten dem AN vor oder während der Ausführung zur Kenntnis
gelangen, dass zusätzliche, nicht in den Positionen dieses LVs
abgebildete Arbeiten notwendig sind, so hat er die Bauleitung umgehend
davon in Kenntnis zu setzten. Sofern er selber in der Lage ist diese
Arbeiten fachgerecht auszuführen, ist gemäß VOB / B § 2 Nr. 6 in der
Regel ein schriftliches Nachtragsangebot vorzulegen, in jedem Fall
jedoch eine schriftliche Auftragserteilung für die Mehrarbeiten
einzuholen. Nachträge können nach Auftragsvergabe nur für nachweislich
im Vorfeld nicht abzusehende, aber erforderliche oder vorgeschriebene
Arbeiten oder für zusätzlich vom Bauherrn gewünschte, aber nicht nach
den anerkannten Regeln der Technik und den geltenden Bestimmungen
ohnehin erforderliche Arbeiten gestellt und genehmigt werden. Die
beauftragten Nachträge sind bei Rechnungsstellung als Kopie beizulegen.
Nicht beauftragte Mehrarbeiten werden nicht vergütet.
1.8 Klein-, Verbrauchs- und zugehöriges Befestigungsmaterial ist in die
EPs mit einzukalkulieren und wird nicht extra vergütet.
2. Ausführungsunterlagen
2.1 Die zur Verfügung stehenden Unterlagen zur Erbringung der in Auftrag
gegebenen Leistung werden dem Auftragnehmer auf Nachfrage zweifach
übergeben. Mehrexemplare können gegen Kostenerstattung angefordert
werden.
2.2 Der Auftragnehmer hat bei Sondervorschlägen kostenlos Detail- und
Konstruktionszeichnungen, Prospektmaterial u.s.w. zu beschaffen und dem
Auftraggeber zur Genehmigung vorzulegen. Entsprechende Angaben sind als
Nebenangebot dem LV beizulegen, keinesfalls in das LV einzuarbeiten in
dem es verändert wird!
2.3 Bei alternativ angebotener Ausführung einzelner Positionen behält
der Auftraggeber das Recht auch nach Vertragsabschluß die Ausführungsart
abzuändern; für diese Fälle bleiben die Angebotspreise verbindlich.
3. Ausführung
3.1 Solange der Vertrag nicht erfüllt ist, hat der Auftragnehmer jede
Änderung in seiner Zugehörigkeit zur Berufsgenossenschaft unverzüglich
dem Auftraggeber mitzuteilen. Auf Verlangen des Auftragnehmers hat er
jederzeit den Mitgliedsschein der Berufsgenossenschaft und eine
Bescheinigung der Berufsgenossenschaft darüber vorzulegen, dass er
seiner Beitrags- und Vorschusspflicht nachgekommen ist.
3.2 Falls der Auftragnehmer die in den ZTVs oder im LV festgelegten
maximal zulässigen Toleranzen überschreitet, hat er die Kosten, die aus
den Mehraufwendungen der Folgegewerke entstehen, zu ersetzen. Unter
Mehraufwand ist die Herstellung des Bau-Nennmaßes nach Zeichnung zu
verstehen und nicht etwa nur der erforderliche Aufwand bis zum
zulässigen Abmaß bzw. Toleranzmaß. Außerdem haben die AN die Kosten für
Kontrollmessungen zu tragen.
3.3 Der AN hat unaufgefordert die bauseitig vorhandenen oder durch
andere Gewerke geleisteten Vorarbeiten und Gegebenheiten auf Eignung für
seine Arbeiten zu überprüfen und relevante Abweichungen oder Bedenken an
der Eignung in der Regel vor Arbeitsbeginn, in jedem Fall aber
unverzüglich und vor Wegfall der Kontrollier- und Behebbarkeit der
Bauleitung anzuzeigen.
3.4 Die Bauführung und nötigenfalls die Fachbauleitung nach LBO ist vom
AN zu leisten. Dazu gehört ausdrücklich auch, dass er gemäß VOB/B § 4,
Abs. 2 die Arbeiten eigenverantwortlich vertragsgemäß durchzuführen, die
Einhaltung aller geltenden Bestimmungen und Regeln und die Ordnung in
seinem Arbeitsbereich sicherzustellen und die Erfüllung seiner
Verpflichtungen gegenüber seinen Arbeitnehmern sicher zu stellen hat. In
diesem Zusammenhang ist der Bauleitung eine deutschsprachige
Ansprechperson zu benennen, der diese Pflichten obliegen und die während
der gesamten Bauzeit auf der Baustelle anwesend ist und die Arbeiten
dementsprechend leitet und überwacht. Sollte diese Person bezogen auf
das Bauvorhaben nicht umfassend entscheidungsbefugt sein, hat der AN
sicherzustellen, das eine entsprechend befugte Person für die Bauleitung
während der Arbeitszeiten der Baustelle jederzeit kurzfristig erreichbar
ist.
3.5 Alle Leistungen umfassen die Lieferung der Bauteile sowie die dazu
gehörigen Klein-, Verbrauchs- und Befestigungsmaterialien,
einschließlich Abladen und Lagern auf der Baustelle.
4. Ausführungsfristen
4.1 Die Fristen für Beginn und Vollendung der Ausführung jeweiliger
Leistungen sind mit der Bauleitung abzustimmen und mit den vorleistenden
und nachfolgenden Gewerken zu koordinieren.
5. Gewährleistungsfristen und Abnahmeregelung
5.1 Die Gewährleistung wird entsprechend VOB/B, § 13 auf 5 Jahre (nach
BGB) festgelegt, sofern im Bauvertrag nicht ausdrücklich etwas anderes
vereinbart wird.
5.2 Es wird entsprechend  VOB/B, § 12 Abs. 4 vereinbart, dass eine
förmliche Abnahme stattfinden soll. Dementsprechend finden die Fristen
VOB/B, § 12 Abs. 5 keine Anwendung.
6. Zahlungen
6.1 Abschlagsrechnungen für Stoffe und Bauteile, die auf der Baustelle
angeliefert, aber nicht eingebaut sind sowie für Bauteile, die in
besonderen Fertigungsstätten für die Ausführung der Leistungen
bereitgestellt sind, werden nicht gezahlt.
6.2 Für sämtliche Materialien, die nach Mengen abgerechnet werden, sind
qualifizierte Lieferscheine vorzulegen. Es werden die tatsächlich
verbrauchten beziehungsweise realisierten Mengen nach örtlichem Aufmass
abgerechnet.
6.3 Die Ermittlung aller abrechnungsrelevanten Massen erfolgt durch ein
örtliches und ggf.gemeinsam mit der Bauleitung zu erstellendes Aufmass
und ist vom AN durch Abrechnungszeichnungen und Aufmasslisten eindeutig
den Bauteilen und Positionen dieses LVs zuordenbar zu dokumentieren und
mindestens 5 Arbeitstage vor Rechnungseingang der Bauleitung zu
übergeben. Dies gilt bereits im Rahmen von umfangreichen Teil- und
Abschlagsrechnungen.
6.4 Werden bei der Rechnungsprüfung Fehler in den Unterlagen der
Abrechnung (§ 14 Nr. 1 und 2 VOB / B) festgestellt, so ist die
Schlussrechnung zu berichtigen; Auftraggeber und Auftragnehmer sind
verpflichtet, die sich daraus ergebenden Beträge zu erstatten. Fehler i.
S. § 14 Nr. 1 und 2 sind Aufmassfehler, d. h. Abweichungen in
Aufmasslisten und Abrechnungszeichnungen von der tatsächlichen
Ausführung oder untereinander; Rechenfehler, d.h. Fehler in der
Anwendung der allgemeinen Rechenregeln der Rechnungsart (einschl.
Kommafehlern), Übertragungsfehler einschl. Seitenübertragungsfehlern.
Das Verlangen nach Berichtigung derartiger Fehler gilt nicht als
Nachforderung i. S. von § 16 Nr. 3 Abs. 2 VOB / B. Sonstige Ansprüche
des Auftraggebers aus § 812 ff BGB bleiben unberührt. Bei
Rückforderungen des Auftraggebers aus Überzahlungen (§§ 812 ff BGB) kann
sich der Auftragnehmer nicht auf einen etwaigen Wegfall der Bereicherung
(§ 818 Abs. 3 BGB) berufen.
6.5 Gemäß § 16 Nr. 1 Punkt 2 wird für Abschlagszahlungen ein pauschaler
Sicherheitseinbehalt auf den nachgewiesenen Leistungsstand in Höhe von
10 % einbehalten.
7.  Rechnungen
7.1 In jeder Rechnung sind kumulativ alle bisher erbrachten
Teilleistungen in der Reihenfolge, mit der Positionsnummer und der
Bezeichnung wie im Leistungsverzeichnis auszuführen. Alle Rechnungen
sind 2-fach schriftlich beim Architekturbüro Hißler einzureichen.

8. Stundenlohnarbeiten gemäß § 15 VOB /B
8.1 Stundenlohnarbeiten dürfen nur nach besonderem Auftrag ausgeführt
werden. Ein solcher Auftrag ist schriftlich zu dokumentieren und von der
Bauleitung abzuzeichnen.
Der Auftragnehmer hat über Stundenlohnarbeiten arbeitstäglich
Stundenlohnzettel zu führen. Diese müssen soweit möglich am selben Tag,
spätestens jedoch innerhalb von 5 Werktagen bei der Bauleitung oder dem
Auftraggeber eingereicht werden.
8.2 Die Stundenlohnzettel müssen außer den Angaben nach §15 VOB/B:
das Datum
die Bezeichnung der Baustelle, insbesondere der genauen Bezeichnung des
Ausführungsortes innerhalb der Baustelle
die Berufs-, Lohn- oder Gehaltsgruppen der jeweiligen Arbeitskräfte
die geleisteten Arbeitsstunden je Arbeitskraft
enthalten.
8.3 Die Stundenlohnrechnungen müssen entsprechend den Stundenlohnzetteln
aufgegliedert sein.
9. Sicherheitsleistungen gemäß § 17 VOB/B
9.1 Die Sicherheitsleistung wird auf 5 % der geprüften
Brutto-Schlussrechnungssumme festgelegt und einbehalten, sofern im
Bauvertrag nicht ausdrücklich etwas anderes vereinbart wird. Frühestens
mit der Schlussrechnung kann das einbehaltene Geld über eine Bürgschaft
abgelöst werden.
9.2 Der Rückgabezeitpunkt nicht verwerteter Sicherheit wird gemäß § 17
Abs. 8 Pkt. 2 VOB/B abweichend entsprechende der vereinbarten
Gewährleistungsfristen gemäß  5.1 dieses LVs vereinbart, sofern im
Bauvertrag nicht ausdrücklich etwas anderes vereinbart wird.
9.3 Im Falle der vorzeitigen Rückgabe von Bürgschaftsurkunden bleibt der
Auftraggeber berechtigt, weitergehende Gewährleistungsansprüche geltend
zu machen.
9.4 Durch die Rückgabe von Bürgschaften werden weitere Ansprüche auf
Erstattung von Überzahlungen nicht berührt.
9.5 Die Kosten für die Erbringung von Sicherheitsleistungen gehen zu
Lasten des Auftragnehmers.
10. Nachunternehmer gemäß § 4 Abs. 8 VOB/B
10.1 Der Auftragnehmer hat vor der beabsichtigten Übertragung von
Leistungen an Nachunternehmer Art und Umfang der Leistung sowie Name und
Anschrift des hierfür vorgesehenen Unternehmers schriftlich bekannt zu
geben.
10.2 Nachunternehmer sind beim Auftraggeber und der Bauleitung vor Ort
anzumelden und über die örtlichen Sicherheitshinweise aufzuklären.
10.3 Der Auftraggeber behält sich vor einen vom Auftragnehmer
vorgeschlagenen Nachunternehmer abzulehnen und die von diesem
auszuführenden Arbeiten an eine andere Firma zu vergeben.
11. Sonstige Bedingungen
11.1 Der Auftraggeber behält sich vor einen Bieter seiner Wahl zu
beauftragen.
11.2 Die Realisierung der Arbeiten erfolgt gegebenenfalls in
unterschiedlichen Bauabschnitten. Der Auftraggeber behält sich vor nur
Teilleistungen zur Ausführung zu beauftragen.
11.3 Die Besichtigung der Baustellen durch Dritte sowie
Lichtbildaufnahmen und Veröffentlichungen über den Bau sind nur mit
Genehmigung des Auftraggebers erlaubt.
11.4 Anders lautende Vertrags- und Lieferbedingungen, soweit sie diesen
widersprechen, sind ungültig. Dies gilt insbesondere für die Geschäfts-,
Liefer- und Zahlungsbedingungen des Auftragnehmers. Jede eventuelle
Abänderung dieser Vertragsbedingungen und jede sonstige Vereinbarung
zwischen den beteiligten Parteien bedarf der Schriftform.
11.5 Soweit eine der vorstehenden Bedingungen, gleich welchen
Rechtsgrundes, unwirksam sein sollte, berührt diese die Wirksamkeit der
übrigen Bedingungen nicht. An Stelle einer eventuell ungültigen
Bedingung treten vorrangig die Vorschriften der VOB.
11.6 Es wird darauf hingewiesen, dass die Beschäftigung illegaler
Arbeitskräfte im gesamten Baustellenbereich verboten ist.
12.  Arbeitszeiten
12.1  Frühester Arbeitsbeginn ist 7:00 Uhr. Spätestes
Arbeitsende ist 18:00 Uhr.
12.2  Samstagsarbeit ist zur Erholung der Anwohner
grundsätzlich ausgeschlossen.

## Zusätzlicher Text
Vertragsbestandteile
1.  Für die Ausführung der unten aufgeführten Leistung gelten, soweit
nichts anderes angegeben ist, die allgemeinen Vertragsbedingungen für
die Ausführung von Bauleistungen (VOB /B) und
2. die allgemeinen technischen Vertragsbedingungen für Bauleistungen
(VOB/C) unter Berücksichtigung der  gültigen DIN-Normen (Deutsches
Institut für Normung e.V.), insbesondere der DIN 18357 Beschlagarbeiten,
DIN 18358 Rollladenarbeiten, DIN 18355 Tischlerarbeiten sowie den
Verarbeitungshinweisen und -richtlinien der Hersteller.
3. Vertragsbestandteile sind weiterhin in der nachstehenden Reihenfolge
Die Bestimmungen dieses Vertrages einschließlich der in diesem Vertrag
getroffenen zusätzlichen Vereinbarungen.
Dieses Leistungsverzeichnisse (LV) einschließlich der zur Erläuterung
beigelegten Planunterlagen des AG / des Architekten
Die Baugenehmigung einschließlich Auflagen sowie alle
Teilbaugenehmigungen.
Weiter die dem Leistungsverzeichnis zugrunde liegenden zeichnerischen
Unterlagen, Pläne, Muster, Baubeschreibungen, Allgemeine Vorbemerkungen,
technische Vorbemerkungen.
Bauzeitenplan oder Terminaufstellungen des AG / des Architekten
einschließlich aller Teilleistungstermine. Bei Vertragsabschluss werden
ergänzend verbindliche Meilensteine festgelegt.

## Zusätzlicher Text
BAUBESCHREIBUNG
1. Baubeschreibung allgemein
1.1 Es werden auf dem Wege einer Ausschreibung Arbeiten des Gewerkes
Fenster- ausgeschrieben.
1.2 Der Bieter informiert sich eingehend vor Abgabe des Angebots über
die Lage der Baustelle, die örtlichen Verhältnisse und über die
Zufahrtsmöglichkeiten und bestätigt dies dem AG.
1.3 Die Wasser- und Stromanschlüsse zur Durchführung der Arbeiten stehen
dem Bieter auf der Baustelle kostenlos nach Absprache  mit dem AG zur
Verfügung und brauchen nicht in den Einheitspreis mit einkalkuliert zu
werden. Der Bedarf an Drehstrom ist rechtzeitig vor Beginn der Maßnahmen
mit dem AG abzuklären und gegebenenfalls ein Elektriker
demententsprechend zu beauftragen.
1.4 Sämtliche benötigten Geräte, Maschinen und Transporteinrichtungen,
einschl. Bauhütten, Notbeleuchtung etc. stellt der Ausführende soweit
nichts Anderes ausdrücklich vereinbart ist. Die Kosten dafür sind in die
Einheitspreise mit einzukalkulieren.
1.5 Die öffentliche Verkehrsfläche darf nicht beeinträchtigt und muss
weitestgehend freigehalten werden. Die Nutzung ist durch den AN zu
genehmigen lassen.
1.6 Die Arbeiten erfolgen in unbewohntem Zustand innerhalb eines
Wohngebietes, weshalb auf Sauberkeit und Geringhaltung der
Lärmbelästigung sowie erschütterungsarmes Arbeiten nach DIn 4150 zu
achten ist.
2.  Baubeschreibung des Gebäudes
Das Gebäude ebener Lage im Staufener Str. 16, 68239 Mannheim
stammt aus den 70-er Jahren. Die Arbeiten finden in UG, EG und DG statt.
Über die Straße kann das Gebäude direkt erreicht werden. Die Arbeiten
finden im unbewohnten Zustand statt.
3. Baubeschreibung der Arbeiten
3.1 Die Leistungen umfassen im Wesentlichen:
Lieferung und Einbau von Kunststofffenstern
Lieferung und Einbau von Rollläden
3.2  Bei den Abbruch- und Rückbauarbeiten
anfallende Stoffe und Bauteile gehen nicht in  das
Eigentum des AN über.
Werden in den Positionen Produkte eines bestimmten Herstellers
angefragt, ist ein Angebot eines gleichwertigen Produktes zulässig, das
gewählte Produkt ist dann handschriftlich im Positionstext zu vermerken.

## Fensterarbeiten
Datum: 03.06.26

### Titel 01 Baustelleneinrichtung

**01.0001 Baustelleneinrichtung**
Einrichten der Baustelle in dem für die sichere und
termingerechte Ausführung der Arbeiten erforderlichen
Umfang, inklusive aller dafür notwendigen Gerätschaften
und deren An- und Abtransport, deren Auf- und Abbau und
Vorhaltung während der gesamten Bauarbeiten dieser
Einrichtungen sowie die erforderlichen Maßnahmen zur
Sicherung und Absperrung des Baufeldes.
Die Baustelle ist in einem übersichtlichen und
ordentlichen Zustand zu halten.
Versorgung der Baustelle mit Strom und Wasser während
der gesamten Bauzeit einschließlich aller
Verbindungsleitungen, die zum Erstellen der Leistung
gehören, sind entsprechend zu behandeln und zu
schützen. Die Übergabe der Medien erfolgt innerhalb des
Baufeldes. Die Nutzung wird vom Bauherren kostenfrei
zur Verfügung gestellt.
Menge: 1,000 Psch

### Titel 02 Fenster

*Hinweis*
Das gesamte Gebäude ist für eine KfW-Förderung zu
bilanzieren, daher müssen alle angegebenen
energetischen Werte in LV eingehalten werden.
Abweichungen sind in jedem Fall mit der Bauleitung
abzustimmen.
Der Nachweis des U-Wertes ist dem Angebot beizufügen.

**02.0001 Brandschutzfenster F90, 1-flügelig Lichtemaß: ca. 94,6 x 122 cm**
Liefern und Montieren eines Brandschutzfensters F90,
1-flügelig, mit Dreh-Kipp-Beschlag.
Ausführung innen und außen weiß nach Vorgabe des
Bauherrn.
Geprüfte und zugelassene Brandschutzausführung gemäß
bauaufsichtlichen Anforderungen, einschließlich
erforderlicher Rahmen-, Beschlags- und
Dichtungssysteme.
Inkl. aller Befestigungs-, Klein- und
Verbrauchsmaterialien sowie fachgerechter
Anschlussausbildung gemäß Herstellervorgaben und
Zulassung.
Feuerwiderstandsklasse: F90
U-Wert: = 0,95 W/m²K
Verglasung: Brandschutzverglasung / Isolierverglasung
systemabhängig
Lichtemaß: ca. 94,6 x 122 cm
Aufmaß: erfolgt durch den AN
Griff nach Angabe AG
Einbauort: EG Flur/Kochen
Hersteller und Fabrikat: nach Vorschlag AN:
-------------------------------------------------------
Menge: 1,000 St

**02.0002 Kunststofffenster, 1-flügelig mit Festverglasung unten. Lichtes Maß ca. 94,6 x 217 cm**
Liefern und Montieren eines Kunststofffensters,
1-flügelig, mit Dreh-Kipp-Beschlag.Unterer Teil als
Festverglasung.
Ausführung innen und außen weiß nach Vorgabe des
Bauherrn.
Inkl. aller Befestigungs-, Klein- und
Verbrauchsmaterialien sowie luftdichter
Anschlussausbildung gemäß RAL.
U-Wert: = 0,95 W/m²K
Verglasung: 3-fach Isolierverglasung (Ug ca. 0,6 W/m²K)
Gesamtabmessungen: ca. 115x 230 cm
Lichtes Maß Oberteil: ca. 94,6 x 122 cm
Einbauort: OG Diele und OG Schlafen
Menge: 4,000 St

**02.0003 Kunststofffenster 1-flügelig Lichtes Maß ca. 94,6 x 122 cm**
*** Bezugsbeschreibung
Liefern und Montieren eines Kunststofffensters,
1-flügelig, mit Dreh-Kipp-Beschlag.
Ausführung innen und außen weiß nach Vorgabe des
Bauherrn.
Inkl. aller Befestigungs-, Klein- und
Verbrauchsmaterialien sowie luftdichter
Anschlussausbildung gemäß RAL.
U-Wert: = 0,95 W/m²K
Verglasung: 3-fach Isolierverglasung (Ug ca. 0,6 W/m²K)
Lichtes Maß: ca. 94,6 x 122 cm
Aufmaß: erfolgt durch den AN
Griff nach Angabe AG
Einbauort: EG Kochen und OG Büro
Hersteller und Fabrikat: nach Vorschlag AN:
--------------------------------------------------
Menge: 6,000 St

**02.0004 Kunststofffenster 1-flügelig Lichtes Maß 94,6x217cm**
*** gemäß Ausführungsbeschreibung Liefern und Montieren eines Kunststofffensters, 1-flüge
*** wie Position 02.0003
Lichtes Maß: ca. 94,6 x 217 cm
Aufmaß: erfolgt durch den AN
EG Wohnen
Menge: 3,000 St

**02.0005 Kunststofffenster 1-flügelig: Lichtes Maß ca. 90x46,5 cm**
*** gemäß Ausführungsbeschreibung Liefern und Montieren eines Kunststofffensters, 1-flüge
*** wie Position 02.0003
Lichtes Maß ca.  90x46,5 cm
Aufmaß: erfolgt durch den AN
Einbauort: KG
Menge: 2,000 St

**02.0006 Kunststoff-Fenstertür 2-flügelig mit Sprossenteilung Lichtemaß: ca. 134 x 227 cm**
*** Bezugsbeschreibung
Liefern und Montieren einer Kunststoff-Fenstertür,
2-flügelig, mit Mittelpfosten, Gehflügel mit
Dreh-Kipp-Beschlag, Standflügel mit Dreh-Beschlag.
Ausführung mit waagerechter Sprossenteilung im oberen
Drittel beider Flügel sowie senkrechter Glasteilung im
Oberlichtbereich gemäß Planvorlage.
Ausführung innen und außen weiß nach Vorgabe des
Bauherrn.
Inkl. aller Befestigungs-, Klein- und
Verbrauchsmaterialien sowie luftdichter
Anschlussausbildung gemäß RAL.
U-Wert: = 0,95 W/m²K
Verglasung: 3-fach Isolierverglasung (Ug ca. 0,6 W/m²K)
Lichtemaß: ca. 134 x 227 cm
Aufmaß: erfolgt durch den AN
Griff nach Angabe AG
Einbauort: EG Wohnen
Hersteller und Fabrikat: nach Vorschlag AN
-------------------------------------------------------
Menge: 1,000 St

**02.0007 Kunststoff-Fenstertür 2-flügelig mit Sprossenteilung Lichtemaß: ca. 130x 144 cm**
*** gemäß Ausführungsbeschreibung Liefern und Montieren einer Kunststoff-Fenstertür, 2-fl
*** wie Position 02.0006
Lichtemaß: ca. 130x 144 cm
Aufmaß: erfolgt durch den AN
Einbauort: OG Bad
Menge: 1,000 St

**02.0008 Denkmalschutzfenster aus Kunststoff, 2-flügelig mit Mittelpfosten und Sprossenteilung, Lichtemaß ca. 124 x 120 cm**
Liefern und Montieren eines 2-flügeligen
Kunststofffensters mit Mittelpfosten und
Dreh-Kipp-Beschlägen.
Ausführung entsprechend den Anforderungen des
denkmalgeschützten Gebäudes.
Fensteransicht mit senkrechter Mittelteilung sowie
waagerechter Sprosse je Flügel, entsprechend einer
4-feldrigen Fensteraufteilung (2 x 2 Felder).
Ausführung innen und außen weiß einschließlich
Blendrahmen.
Inkl. aller Befestigungs-, Klein- und
Verbrauchsmaterialien sowie luftdichter
Anschlussausbildung gemäß RAL.
U-Wert: max. 0,95 W/m²K
Verglasung:
3-fach Wärmeschutzverglasung (Ug ca. 0,6 W/m²K)
Lichtemaß:
ca. 124 x 120 cm
Aufmaß:
erfolgt durch den AN
Einbauort:
EG Wohnen/Schlafen und OG Schlafen Strßenseite
Hersteller und Fabrikat:
nach Vorschlag AN:
----------------------------------------
Die Fensterteilung, Profilansicht und Gestaltung sind
entsprechend den Anforderungen des Denkmalschutzes
auszuführen und vor Fertigung mit dem Bauherrn
abzustimmen.
Menge: 4,000 St

**02.0009 Kunststoff-Terrassentür 2-flügelig mit Stulp Lichtemaß: ca. 153 x 217 cm**
Liefern und Montieren einer 2-flügeligen
Kunststoff-Terrassentür mit Stulpflügel (ohne
Mittelpfosten), Gehflügel mit Dreh-Kipp-Beschlag,
Bedarfsflügel mit Dreh-Beschlag.
Ausführung als bodentiefes Türelement, innen und außen
weiß, inklusive Blendrahmen.
Inkl. aller Befestigungs-, Klein- und
Verbrauchsmaterialien sowie luftdichter
Anschlussausbildung gemäß RAL.
U-Wert: max. 0,95 W/m²K
Verglasung: 3-fach Wärmeschutzverglasung (Ug ca. 0,6
W/m²K)
Lichtemaß: ca. 153 x 217 cm
Aufmaß: erfolgt durch den AN
Griff nach Angabe AG
Einbauort: EG Wohnen
Hersteller und Fabrikat: nach Vorschlag AN:
-------------------------------------------------------
Menge: 1,000 St

### Titel 03 Innenfensterbank

**03.0001 Innenfensterbank aus Werzalit oder gleichwertig, weiß, ca. 28 cm breit**
Liefern und Montieren von Innenfensterbänken in
Standardausführung, Farbe weiß, passend zu den
eingebauten Fensterelementen.
Ausführung aus Werzalit oder gleichwertiger
beschichteter Holzwerkstoffplatte, mit seitlichen
Abschlusskappen, sauber eingepasst und waagerecht
montiert.
Inklusive aller Befestigungs-, Dicht-, Anschluss-,
Klein- und Verbrauchsmaterialien sowie aller
erforderlichen Zuschnitt- und Anpassarbeiten.
Oberfläche: weiß, pflegeleicht
Breite: ca. 28 cm
Stärke: Standardausführung
Länge: nach Fenstermaß
Aufmaß: erfolgt durch den AN
Einbauort: Innenbereiche sämtlicher Fenster gemäß
Grundrissen und Ansichten.
Hersteller und Fabrikat: nach Vorschlag AN:
-------------------------------------------------------
Menge: 16,000 m

### Titel 04 Rollläden

**04.0001 Aufsatzrollladen Standard für Kunststofffenster Position (02.1)**
*** Bedarfsposition ohne GB
*** Bezugsbeschreibung
Liefern und Montieren eines neuen Aufsatzrollladens im
Zuge des Fenstereinbaus.
Ausführung als wärmegedämmter Aufsatzrollladenkasten,
passend zum vorab genannten Fensterelement, werkseitig
auf das Fenstersystem abgestimmt und gemeinsam mit
diesem zu montieren.
Manuell bedienbar mittels Gurtzug, inkl. aller Klein-,
Befestigungs- und Verbrauchsmaterialien.
Farbton des Rollladenpanzers nach Vorgabe des AG.
Rollladenpanzer aus Kunststoff, farblich abgestimmt.
Führungsschienen werden systemzugehörig geliefert und
montiert.
Ausführung revisionierbar von innen.
Inkl. Endleisten, Gurtführung, Gurtwickler sowie
sämtlicher Anschluss- und Befestigungsmaterialien.
Das Rollladensystem ist windstabil gemäß DIN EN 13659
auszuführen.
Lichtemaß Fenster: ca. 94,6 x 122cm
Aufmaß: erfolgt durch den AN
Einbauort: gemäß Grundrissen und Ansichten.
z. B. ROMA oder gleichwertig
Hersteller und Fabrikat: nach Vorschlag AN:
-------------------------------------------------------
Menge: 1,000 St

**04.0002 Aufsatzrollladen Standard für Kunststofffenster Position (02.2)**
*** gemäß Ausführungsbeschreibung Liefern und Montieren eines neuen Aufsatzrollladens im
*** wie Position 04.0001
Lichtemaß Fenster: ca. 94,6 x 217 cm
Menge: 4,000 St

**04.0003 Aufsatzrollladen Standard für Kunststofffenster Position (02.3)**
*** gemäß Ausführungsbeschreibung Liefern und Montieren eines neuen Aufsatzrollladens im
*** wie Position 04.0001
Lichtemaß Fenster: ca. 94,6 x 122cm
Menge: 6,000 St

**04.0004 Aufsatzrollladen Standard für Kunststofffenster Position (02.4)**
*** gemäß Ausführungsbeschreibung Liefern und Montieren eines neuen Aufsatzrollladens im
*** wie Position 04.0001
Lichtemaß  Fenster: ca. 94,6 x 217 cm
Menge: 3,000 St

**04.0005 Aufsatzrollladen Standard für Kunststofffenster Position (02.6)**
*** gemäß Ausführungsbeschreibung Liefern und Montieren eines neuen Aufsatzrollladens im
*** wie Position 04.0001
Lichtemaß Fenster: ca. 134 x 227 cm
Menge: 1,000 St

**04.0006 Aufsatzrollladen Standard für Kunststofffenster Position (02.7)**
*** gemäß Ausführungsbeschreibung Liefern und Montieren eines neuen Aufsatzrollladens im
*** wie Position 04.0001
Lichtemaß Fenster: ca. 130 x 144 cm
Menge: 1,000 St

**04.0007 Aufsatzrollladen Standard für Kunststofffenster Position (02.8)**
*** gemäß Ausführungsbeschreibung Liefern und Montieren eines neuen Aufsatzrollladens im
*** wie Position 04.0001
Lichtemaß Fenster: ca. 124 x 120 cm
Menge: 4,000 St

**04.0008 Aufsatzrollladen Standard für Kunststofffenster Position (02.9)**
*** gemäß Ausführungsbeschreibung Liefern und Montieren eines neuen Aufsatzrollladens im
*** wie Position 04.0001
Lichtemaß Fenster: ca. 153 x 217 cm
Menge: 1,000 St

**04.0009 Alternativposition Holzfensterläden (Klappläden), zweiflügelig Position (02.8)**
*** Bedarfsposition ohne GB
Liefern und Montieren von zweiflügeligen
Holzfensterläden (Klappläden) passend zum vorab
genannten Fensterelement.
Ausführung entsprechend den Anforderungen des
denkmalgeschützten Gebäudes.
Fensterläden aus Holz mit vertikaler Brettgliederung
entsprechend dem historischen Erscheinungsbild.
Einschließlich:
sämtlicher Beschläge
Bänder
Kloben
Feststeller
Anschläge
Befestigungsmittel
Montage und Justierung
sämtlicher Klein-, Befestigungs- und
Verbrauchsmaterialien
Oberflächenbehandlung einschließlich Grundierung und
Endbeschichtung.
Farbton nach Abstimmung mit dem Bauherrn.
Die Fensterläden sind dauerhaft witterungsbeständig
auszuführen und fachgerecht am Mauerwerk zu befestigen.
Aufmaß:
erfolgt durch den AN
Einbauort:
EG Wohnen/Schlafen Straßenseite
Hersteller und Fabrikat:
nach Vorschlag AN:
------------------------------------------
Menge: 2,000 St

### Titel 05 Haustür

**05.0001 Haustür aus Kunststoff mit Seitenflügel ca. 132 x 220 cm**
Liefern und Montieren einer Haustür aus Kunststoff,
einflügelig, mit seitlichem Nebenflügel zum Öffnen,
umlaufender Stahlverstärkung und thermisch getrennter
Bodenschwelle.
Ausführung inklusive aller Befestigungs-, Dicht- und
Anschlussarbeiten gemäß den Anforderungen des GEG,
inkl. luftdichtem Innen- und schlagregendichtem
Außenanschluss nach RAL-Montagerichtlinie.
Türblatt vollflächig ausgeführt, ohne Verglasung.
Seitenteil als öffenbarer, geschlossener Seitenflügel
gemäß Planvorlage.
Mehrfachverriegelung, Türband dreifach verstellbar, mit
Drückergarnitur und Profilzylinder.
U-Wert der Haustür: 1,0 W/m²K oder besser
Abmessungen gesamt: ca. 132 x 220 cm
Farbe: innen und außen nach Vorgabe des Auftraggebers
Modell: nach Angabe des Auftraggebers
Einbauort: Hauseingang
Hersteller und Fabrikat: nach Vorschlag AN:
-------------------------------------------------------
Menge: 1,000 St

### Titel 06 Stundenlohn

**06.0001 Meisterstunden**
Rapportstunden nach Bedarf
Menge: 2,000 h

**06.0002 Facharbeiterstunden**
Rapportstunden nach Bedarf
Menge: 4,000 h

**06.0003 Helferstunden**
Rapportstunden nach Bedarf
Menge: 6,000 h
